# Hasta 50 comidas al día

- Propiedad del archivo: SOFT S.A.
- Formato: FIEBDC-3/2002
- Programa: Presto 8.92
- Fecha de los precios: 10/03/2007

**ACOP2042221** Hasta 50 comidas al día
Precio: 0
Separador de grasas biológico tipo FSP50, de polipropileno. Ud.- Separador de grasas tipo ACO, modelo FSP50, de altura 440 mm, anchura 520 mm y longitud 610 mm, con capacidad para 2 l/s. Tapa roscada estanca de polipropileno, incluido cestillo registrable y salida desmontable, DN100.
