# Reja en U

- Propiedad del archivo: SOFT S.A.
- Formato: FIEBDC-3/2002
- Programa: Presto 8.92
- Fecha de los precios: 11/12/2006

**E03ACO11317** Reja en U
Precio: 0
Canal modular CM200 ACO Passavant, realizado completamente en acero inoxidable AISI 304. ML.- Canal de drenaje CM200 ACO Passavant, en acero inoxidable AISI 304, de 230mm de ancho exterior, con sistema de unión mediante junta de caucho sintético. Incluidas juntas de estanqueidad entre módulos y tornillería adicional para la instalación. Con tornillos de nivelación y patas de anclaje al hormigón. Altura variable entre 55 y 140mm. con reja de barras en U para canal ACO Passavant Modular CM200, de acero inoxidable AISI 304 y longitud de 500mm. Apta para cargas peatonales.
