# CNL G100-10.0”A” RJ PAS AºINOX s/M

- Propiedad del archivo: SOFT S.A.
- Formato: FIEBDC-3/2002
- Programa: Presto 8.91
- Fecha de los precios: 21/03/2006

**ACO095331** u CNL G100-10.0”A” RJ PAS AºINOX s/M (material)
Precio: 92.75
REF: CG100B0000003 - CNL G100-10.0”A” RJ PAS AºINOX s/M Ver documento adjunto en formato *.pdf Canal de drenaje lineal tipo ACO DRAIN ® GALA ® G100 Con rejilla tipo pasarela de acero inoxidable y sistema de fijación de reja con clavija. Para clase de carga A15. De acuerdo con la normativa DIN 19580 EN 1433. Entregado con las instrucciones de instalación. Construido en hormigón polímero ACO ® resistente a la sal y la helada. Con preforma para desagüe vertical DN100. Con machihembrado ACO ® para la conexión entre canales. Dimensiones: . Anchura total: 130 mm . Anchura interior: 100 mm . Altura: 200 mm . Peso: 15.4 kg. . Longitud: 1 m
