# CNL G100-0.0 RJ BRICKSLOT 2MM AºGº

- Propiedad del archivo: SOFT S.A.
- Formato: FIEBDC-3/2002
- Programa: Presto 8.91
- Fecha de los precios: 20/03/2006

**ACO09611** m CNL G100-0.0 RJ BRICKSLOT 2MM AºGº
Precio: 70.86
REF: BRICKS0000007 - CNL G100-0.0 RJ BRICKSLOT 2MM AºG Canal de drenaje lineal tipo ACO DRAIN ® Gala con ranura tipo Brickslot de acero galvanizado de 2mm de espesor y fijación con pestañas. Clase de carga A15, según normativa EN 1433. Con preforma DN 100 para desagüe vertical. Dimensiones: . Anchura total: 130 mm. . Altura: 150 mm. . Peso: 17,6 kg. . Longitud: 1 m.

| Código | Ud | Descripción | Rendimiento | Precio | Importe |
|---|---|---|---|---|---|
| ACO096111 | ud. | CNL G100-0.0 RJ BRICKSLOT 2MM AºGº (21/03/2006) | 1 | 47.11 | 47.11 |
| ACOAL | h | Albañil 1ª Cat. + Ayudante | 0.42 | 34.73 | 14.59 |
| ACOEX | m3 | Excavación + Compactado (medios mecánicos) | 0.083 | 13.89 | 1.15 |
| ACOHOR2 | m3 | Hormigón tipo HA-25/B/20I | 0.064 | 80.48 | 5.15 |
| ACOJUN2 | m2 | Junta dilatación PS expandido 20mm | 0.48 | 1.66 | 0.80 |
| %ACOMAT | % | Materiales auxiliares y p.p pequeños elementos | 3 % | 68.80 | 2.06 |
|  |  | Total |  |  | 70.86 |
