# CNL G100-0.0 RJ BRICKSLOT CZ AºGº

- Propiedad del archivo: SOFT S.A.
- Formato: FIEBDC-3/2002
- Programa: Presto 8.91
- Fecha de los precios: 24/10/2006

**ACO09612** m CNL G100-0.0 RJ BRICKSLOT CZ AºGº
Precio: 0
REF: BRICKS0000002 - CNL G100-0.0 RJ BRICKSLOT CZ AºG Canal de drenaje lineal tipo ACO DRAIN ® Gala con ranura tipo Brickslot de acero galvanizado de 2,,5 mm de espesor y fijación con pestañas. Clase de carga C250, según normativa EN 1433. Con preforma DN 100 para desagüe vertical. Dimensiones: . Anchura total: 130 mm. . Altura: 150 mm. . Peso: 21,1 kg. . Longitud: 1 m.
