# CNL SELF 300 RJ ENT AºGº 100CM S/M

- Propiedad del archivo: SOFT S.A.
- Formato: FIEBDC-3/2002
- Programa: Presto 8.91
- Fecha de los precios: 20/03/2006

**ACO09311** m CNL SELF 300 RJ ENT AºGº 100CM S/M
Precio: 121.24
REF: C3000A0000001 - CNL SELF 300 RJ ENT AºG 100CM S/M Canal de drenaje ACO DRAIN ® SELF300 con rejilla tipo entramada en acero galvanizado y sistema de fijación con clavijas. Clase de carga A15, según normativa EN 1433. Con salida DN 200 para desagüe vertical con junta labial integrada. Dimensiones: . Anchura total: 300 mm . Altura: 200 mm . Peso: 37,5 kg. . Longitud: 1 m

| Código | Ud | Descripción | Rendimiento | Precio | Importe |
|---|---|---|---|---|---|
| ACO093111 | u | CNL SELF 300 RJ ENT AºG 100CM S/M (21/03/2006) | 1 | 90.62 | 90.62 |
| ACOAL | h | Albañil 1ª Cat. + Ayudante | 0.42 | 34.73 | 14.59 |
| ACOEX | m3 | Excavación + Compactado (medios mecánicos) | 0.15 | 13.89 | 2.08 |
| ACOEN2 | m2 | Encofrado 3.60 (21/03/2006) | 0.6 | 3.97 | 2.38 |
| ACOHOR2 | m3 | Hormigón tipo HA-25/B/20I | 0.09 | 80.48 | 7.24 |
| ACOJUN2 | m2 | Junta dilatación PS expandido 20mm | 0.48 | 1.66 | 0.80 |
| %ACOMAT | % | Materiales auxiliares y p.p pequeños elementos | 3 % | 117.71 | 3.53 |
|  |  | Total |  |  | 121.24 |
