# Sumideros de Inox

- Propiedad del archivo: SOFT S.A.
- Formato: FIEBDC-3/2002
- Programa: Presto 8.92
- Fecha de los precios: 02/01/2007

**ACOP2022** Sumideros de Inox

| Código | Descripción | Rendimiento | Precio |
|---|---|---|---|
| ACOP20221 | Mediana Capacidad | 0 | 0 |
| ACOP20223 | Industriales | 0 | 0 |
