# Industriales

- Propiedad del archivo: SOFT S.A.
- Formato: FIEBDC-3/2002
- Programa: Presto 8.92
- Fecha de los precios: 02/01/2007

**ACOP20223** Industriales

| Código | Descripción | Rendimiento | Precio |
|---|---|---|---|
| ACOP202231 | Gama FG | 0 | 0 |
| ACOP202232 | Gama EG | 0 | 0 |
| ACOP202233 | Gama FLEXDRAIN | 0 | 0 |
