# Gama FLEXDRAIN

- Propiedad del archivo: SOFT S.A.
- Formato: FIEBDC-3/2002
- Programa: Presto 8.92
- Fecha de los precios: 08/01/2007

**ACOP202233** Gama FLEXDRAIN (02/01/2007)

| Código | Descripción | Rendimiento | Precio |
|---|---|---|---|
| ACOP2022331 | Reja Standard Doméstica con Pletina | 0 | 0 |
| ACOP2022332 | Reja Standard Profesional | 0 | 0 |
| ACOP2022333 | Reja Profesional Sport | 0 | 0 |
| ACOP2022334 | Reja Profesional Sport con Pletina | 0 | 0 |
| ACOP2022335 | Reja Industrial | 0 | 0 |
| ACOP2022336 | Accesorios (02/01/2007) | 0 | 0 |
