# 200x200

- Propiedad del archivo: SOFT S.A.
- Formato: FIEBDC-3/2002
- Programa: Presto 8.92
- Fecha de los precios: 08/01/2007

**ACOP20223351** 200x200

| Código | Descripción | Rendimiento | Precio |
|---|---|---|---|
| ACOP202233531 | 300x300 Sifónico con Reja Entramada | 0 | 0 |
| ACOP202233532 | 300x300 Sifónico con Reja Entramada Antideslizante | 0 | 0 |
| ACOP202233533 | 300x300 Sifónico con Reja Ranurada | 0 | 0 |
| ACOP202233534 | 300x300 Sifónico con Reja de Barras | 0 | 0 |
| ACOP202233535 | 300x300 Sifónico con Reja Ciega | 0 | 0 |
