# Sumideros de Fundicion

- Propiedad del archivo: SOFT S.A.
- Formato: FIEBDC-3/2002
- Programa: Presto 8.92
- Fecha de los precios: 09/01/2007

**ACOP2023** Sumideros de Fundicion
Los sumideros ACO Passavant de fundición son adecuados para la evacuación de aguas residuales domésticas e industriales. Se pueden suministrar con recubrimientos de pintura asfáltica o epoxi color blanco (RAL 9010).

| Código | Descripción | Rendimiento | Precio |
|---|---|---|---|
| ACOP20231 | Sumideros Compactos no Sifónicos | 0 | 0 |
| ACOP20232 | Sumideros Compactos Sifónicos | 0 | 0 |
| ACOP20233 | Sumideros en 2 Partes (10/01/2007) | 0 | 0 |
| ACOP20234 | Sumideros para Cubiertas (10/01/2007) | 0 | 0 |
