# Sumideros Compactos no Sifónicos

- Propiedad del archivo: SOFT S.A.
- Formato: FIEBDC-3/2002
- Programa: Presto 8.92
- Fecha de los precios: 09/01/2007

**ACOP20231** Sumideros Compactos no Sifónicos

| Código | Descripción | Rendimiento | Precio |
|---|---|---|---|
| ACOP202311 | Salida Horizontal (10/01/2007) | 0 | 0 |
| ACOP202312 | Salida Vertical | 0 | 0 |
