# 200x200 no Sifónico para M125

- Propiedad del archivo: SOFT S.A.
- Formato: FIEBDC-3/2002
- Programa: Presto 8.92
- Fecha de los precios: 09/01/2007

**ACOP2023121** 200x200 no Sifónico para M125

| Código | Descripción | Rendimiento | Precio |
|---|---|---|---|
| ACOP20231211 | 200x200 no Sifónico DN100 para M125 | 0 | 0 |
| ACOP20231212 | 200x200 no Sifónico DN125 para M125 | 0 | 0 |
| ACOP20231213 | 200x200 no Sifónico DN150 para M125 | 0 | 0 |
