# Equipo portátil

- Propiedad del archivo: SOFT S.A.
- Formato: FIEBDC-3/2002
- Programa: Presto 8.92
- Fecha de los precios: 08/03/2007

**ACOP2041221** Equipo portátil
Separador de grasas ACO LIPU-PORTATIL NS0,3 con decantador de fangos de 10 l y tapa registrable estanca, según norma DIN4040, prEN 1825, en polietileno. Ref. 3700.01.00 Ud.- Separador de grasas tipo ACO Passavant, modelo LIPU-MOBIL NS0,3 realizado enteramente en PEHD. De 430mm de altura total, 585mm de longitud y 395mm de anchura con un volumen total de 32 l, conforme DIN 4040/ pr EN 1825-1. Resistente a la corrosión y filtraciones, con decantador de fangos de 10 l. Diámetro de entrada / salida DN50. Peso total del separador de 20 kg.

| Código | Descripción | Rendimiento | Precio |
|---|---|---|---|
| ACOP20412211 | ECO-Mobil NS1 | 0 | 0 |
