# De polipropileno

- Propiedad del archivo: SOFT S.A.
- Formato: FIEBDC-3/2002
- Programa: Presto 8.92
- Fecha de los precios: 10/03/2007

**ACOP204222** De polipropileno
De polipropileno 1. Tapa de rosca 2. Construcción robusta en polipropileno para una instalación rápida y barata 3. Superficie lisa y fácil de limpiar 4. Tres medidas disponibles hasta 250 comidas por día 5. Conexiones hembra de entrada y salida a 110 mm 6. Opción de reductor de hasta 40 mm 7. Sifón practicable 8. Ligero cestillo de polipropileno para su fácil el mantenimiento

| Código | Descripción | Rendimiento | Precio |
|---|---|---|---|
| ACOP2042221 | Hasta 50 comidas al día | 0 | 0 |
| ACOP2042222 | Hasta 150 comidas al día | 0 | 0 |
| ACOP2042223 | Hasta 250 comidas al día | 0 | 0 |
