# Por diferencia de densidades

- Propiedad del archivo: SOFT S.A.
- Formato: FIEBDC-3/2002
- Programa: Presto 8.92
- Fecha de los precios: 26/02/2007

**E03ENYACO31** Por diferencia de densidades
Debe elegir si necesitan un separador de grasas de instalación enterrada o no.

| Código | Descripción | Rendimiento | Precio |
|---|---|---|---|
| E03ENYACO311 | De instalación enterrada | 0 | 0 |
| E03ENYACO312 | De instalación no enterrada (27/02/2007) | 0 | 0 |
