# De instalación no enterrada

- Propiedad del archivo: SOFT S.A.
- Formato: FIEBDC-3/2002
- Programa: Presto 8.92
- Fecha de los precios: 27/02/2007

**E03ENYACO312** De instalación no enterrada
Separadores de instalación no enterrada, con diferentes niveles de equipamiento: Básico: Sólo separador. Con ventana de inspección y válvula de llenado opcional. Nivel de equipamiento 1: Con tubo de aspiración normalizado incorporado para la extracción de las grasas. Con ventana de inspección y válvula de llenado opcional. Nivel de equipamiento 2: Con tubo de aspiración normalizado incorporado para la extracción de las grasas. Con ventana de inspección y válvula de llenado. Con Rociador de limpieza a alta presión incorporado, y control electrónico para su funcionamiento. Bomba de extracción de grasas opcional. Nivel de equipamiento 3: Con tubo de aspiración normalizado incorporado para la extracción de las grasas. Con ventana de inspección y válvula de llenado. Con Rociador de limpieza a alta presión incorporado, y control electrónico con memoria para su funcionamiento. Bomba de extracción de grasas opcional. Existen en polietileno de alta densidad y en acero inoxidable calidad AISI 316.

| Código | Descripción | Rendimiento | Precio |
|---|---|---|---|
| E03ENYACO3121 | De Acero Inoxidable | 0 | 0 |
| E03ENYACO3122 | De Polietileno de Alta Densidad (08/03/2007) | 0 | 0 |
