# De Polietileno de Alta Densidad

- Propiedad del archivo: SOFT S.A.
- Formato: FIEBDC-3/2002
- Programa: Presto 8.92
- Fecha de los precios: 08/03/2007

**E03ENYACO3122** De Polietileno de Alta Densidad

| Código | Descripción | Rendimiento | Precio |
|---|---|---|---|
| ACOP2041221 | Equipo portátil | 0 | 0 |
| ACOP2041222 | Tamaño nominal NS1 | 0 | 0 |
| ACOP2041223 | Tamaño nominal NS2 | 0 | 0 |
| ACOP2041224 | Tamaño nominal NS3 | 0 | 0 |
| ACOP2041225 | Tamaño nominal NS4 | 0 | 0 |
| ACOP2041226 | Tamaño nominal NS7 | 0 | 0 |
| ACOP2041227 | Tamaño nominal NS10 | 0 | 0 |
| P20412292 | Accesorios | 0 | 0 |
| ACOP2041229 | Tamaño nominal NS15 | 0 | 0 |
| P20412291 | Tamaño nominal NS20 | 0 | 0 |
