# Biológicos

- Propiedad del archivo: SOFT S.A.
- Formato: FIEBDC-3/2002
- Programa: Presto 8.92
- Fecha de los precios: 10/03/2007

**E03ENYACO32** Biológicos
Los separadores de biológicos usan otra tecnologia a la de los de diferencia de densidades. En los biológicos aportamos unas bacterias en forma de líquido que digieren las grasas almacenadas en el separador. Mediante un pequeño dosificador electrónico, inyectamos la cantidad de líquido necesaria según nuestra aplicación. Estos equipos son de reducidas dimensiones, y los fabricamos en acero inoxidable calidad AISI 316, o en polipropileno. Existen para instalación enterrada y no enterrada.

| Código | Descripción | Rendimiento | Precio |
|---|---|---|---|
| ACOP20421 | De instalación enterrada | 0 | 0 |
| ACOP20422 | De instalación no enterrada | 0 | 0 |
| ACOP20423 | Accesorios (30/03/2007) | 0 | 0 |
