# Gama de productos

- Propiedad del archivo: SOFT S.A.
- Formato: FIEBDC-3/2002
- Programa: Presto 8.91
- Fecha de los precios: 20/12/2005

**ACO02** Gama de productos

| Código | Descripción | Rendimiento | Precio |
|---|---|---|---|
| ACO03 | ACO S-SK | 0 | 0 |
| ACO05 | ACO Monobloc (21/12/2005) | 0 | 0 |
| ACO06 | ACO Kerbdrain (21/12/2005) | 0 | 0 |
| ACO07 | ACO Multiline (01/03/2006) | 0 | 0 |
| ACO09 | ACO Self (03/01/2006) | 0 | 0 |
| ACO14 | ACO H-HK-HS (08/03/2006) | 0 | 0 |
| ACO16 | ACO Sport (04/01/2006) | 0 | 0 |
