# Referencias de obras realizadas

- Propiedad del archivo: SOFT S.A.
- Formato: FIEBDC-3/2002
- Programa: Presto 8.91
- Fecha de los precios: 09/03/2006

**ACO04** Referencias de obras realizadas
5. Algunas obras destacadas Aeropuerto de Córdoba, Málaga, Barcelona, Barajas, Bilbao Aparcamientos Recintos Feriales Juan Carlos I - Madrid. Autopista Burgos Área Castañares peaje Base Aérea Morón de La Frontera Biblioteca del Palacio de la Moncloa. Biblioteca Regional de la Comunidad de Madrid Biblioteca Valenciana Bodegas Codorniu Bodegas marques de campo nuble Alfaro (Rioja) Campus de Fuenlabrada de Madrid. Casco antigua Santiago de Chile Centro comercial Carrefour Centro Comercial OPCIÓN en Alcorcón. Ciudad Deportiva de la R.F.E.F en Las Rozas (Madrid) Ciudad Financiera del B.S.C.H en Boadilla del Monte -. Cocheras L10 Cuatro Vientos de Madrid Dirección General de Policía de Valencia. Entorno de la Catedral de Murcia. ES Carrefour Gransur Estación del Norte. (Valencia). Estadio de Gran Canaria Estadio del Real Madrid C.F (Santiago Bernabeu) Estadio Olímpico de Montjuïc Barcelona Estadio Olímpico de Sevilla Fabrica Wolkswagen en Pamplona Ferias de muestras de Bilbao y Zaragoza Hangar para S.M.R en Torrejón Hipódromo de la Zarzuela de Madrid- Instalaciones Deportivas Universidad Juan Carlos I Megapark Baracaldo Metro Bilbao línea Muelle Alfonso XII de Cartagena. (Murcia). Muralla del Mar de Cartagena. (Murcia). Museo Thyssen de Madrid Nuevo aparcamientos de Taxis en el Aeropuerto de Madrid-Barajas. Palacio de Congresos de Valencia. Palacio de la Música en Bilbao. Parque Temático de la Warner Bross Paseo de Recoletos Piscinas Son Hugo, antiguo club de natación de Palma de Mallorca. Pista de Atletismo de Medina Sidonia Plaza de Abastos de Alcantarilla. (Murcia). Plaza de Colón en Valladolid Plaza de la Constitución de Benicarló. (Castellón). Plaza de Santa Ana en Ávila Polideportivo Universidad de Baleares en Palma de Mallorca. Real Club Polo de Barcelona - Real Monasterio San Miguel de los Reyes. Reforma Ciudad Deportiva de Huelva Sede Central del Gobierno Vasco Solán de Cabras Transportes Ochoa en S. Fernando de Henares Universidad Jaume I de Castellón

| Código | Descripción | Rendimiento | Precio |
|---|---|---|---|
| ACO041 | Acera Recoletos Valladolid 01 | 0 | 0 |
| ACO042 | Palacio Euskalduna | 0 | 0 |
| ACO043 | Tranvía Diagonal | 0 | 0 |
| ACO044 | World Trade Center BCN | 0 | 0 |
| ACO045 | Casa Ramona (15/03/2006) | 0 | 0 |
| ACO046 | Palacio Robert (15/03/2006) | 0 | 0 |
| ACO047 | Campo fútbol primera división (22/03/2006) | 0 | 0 |
