# Peatonal

- Propiedad del archivo: SOFT S.A.
- Formato: FIEBDC-3/2002
- Programa: Presto 8.91
- Fecha de los precios: 21/12/2005

**ACO0801** Peatonal
Peatonal Zonas exclusivamente peatonales, parques, piscinas, jardines, zonas lúdicas, bares, parques, atracciones.

| Código | Descripción | Rendimiento | Precio |
|---|---|---|---|
| ACO06 | ACO Kerbdrain | 0 | 0 |
| ACO07 | ACO Multiline (01/03/2006) | 0 | 0 |
| ACO09 | ACO Self (03/01/2006) | 0 | 0 |
| ACO14 | ACO H-HK-HS (08/03/2006) | 0 | 0 |
| ACO095 | ACO Gala (08/03/2006) | 0 | 0 |
