# Baja altura

- Propiedad del archivo: SOFT S.A.
- Formato: FIEBDC-3/2002
- Programa: Presto 8.91
- Fecha de los precios: 03/01/2006

**ACO0807** Baja altura
Baja altura Zonas con limitación de altura, parkings, plazas, forjados, cubiertas

| Código | Descripción | Rendimiento | Precio |
|---|---|---|---|
| ACO07 | ACO Multiline (01/03/2006) | 0 | 0 |
| ACO091 | ACO Selflock (07/03/2006) | 0 | 0 |
| ACO094 | ACO Self Mini | 0 | 0 |
| ACO14 | ACO H-HK-HS (08/03/2006) | 0 | 0 |
