# ACO Self

- Propiedad del archivo: SOFT S.A.
- Formato: FIEBDC-3/2002
- Programa: Presto 8.91
- Fecha de los precios: 08/03/2006

**ACO09** ACO Self (03/01/2006)
Gama Self Nota: catálogo comercial en fichero PDF adjunto La gama Self de ACO Drain© está destinada a jardines y zonas peatonales así como al uso doméstico. Consta de canales para cargas ligeras cuya sencillez de instalación y peso reducido los convierte en el sistema de drenaje ideal para el bricolaje.

| Código | Descripción | Rendimiento | Precio |
|---|---|---|---|
| ACO091 | ACO Selflock (07/03/2006) | 0 | 0 |
| ACO092 | ACO Self200 (20/03/2006) | 0 | 0 |
| ACO093 | ACO Self300 (07/03/2006) | 0 | 0 |
| ACO094 | ACO Self Mini (03/01/2006) | 0 | 0 |
| ACO095 | ACO Gala | 0 | 0 |
| ACO096 | ACO Brickslot | 0 | 0 |
| ACO097 | ACO Light Point - Light Line (04/01/2006) | 0 | 0 |
| ACO098 | ACO Slimline | 0 | 0 |
| ACO099 | ACO Self CE (20/03/2006) | 0 | 0 |
| ACO100 | ACO Hexaline (24/10/2006) | 0 | 0 |
