# ACO Self300 - Acero Galvanizado

- Propiedad del archivo: SOFT S.A.
- Formato: FIEBDC-3/2002
- Programa: Presto 8.91
- Fecha de los precios: 20/03/2006

**ACO0931** ACO Self300 - Acero Galvanizado

| Código | Ud | Descripción | Rendimiento | Precio |
|---|---|---|---|---|
| ACO09311 | m | CNL SELF 300 RJ ENT AºGº 100CM S/M | 0 | 121.24 |
| ACO09312 | m | CNL SELF 300 RJ ENT AºGº 50CM S/M | 0 | 105.36 |
