# ACO Self Mini

- Propiedad del archivo: SOFT S.A.
- Formato: FIEBDC-3/2002
- Programa: Presto 8.91
- Fecha de los precios: 03/01/2006

**ACO094** ACO Self Mini
Gama Self Ver documento adjunto en formato *.pdf Sistema de drenaje para domicilios particulares y zonas peatonales, con rejas de fijación rápida sin tornillos, a través de 4 pestañas, las cuales facilitan el mantenimiento de los canales. Su peso ligero facilita la instalación de los canales por parte de una sola persona. La fijación de la reja apoyada sobre el borde superior del canal simplifica la instalación del pavimento adyacente, mejorando la integración del canal en el entorno. Canal de baja altura, ideal para zonas con forjados, azoteas ajardinadas y otras zonas en las cuales la limitación de altura no permite instalar otro tipo de canal.

| Código | Descripción | Rendimiento | Precio |
|---|---|---|---|
| ACO0941 | ACO Self Mini - Acero Galvanizado (20/03/2006) | 0 | 0 |
| ACO0942 | ACO Self Mini - Sumidero | 0 | 0 |
| ACO0943 | ACO SelfMini - Accesorios (20/03/2006) | 0 | 0 |
