# ACO Gala

- Propiedad del archivo: SOFT S.A.
- Formato: FIEBDC-3/2002
- Programa: Presto 8.91
- Fecha de los precios: 20/03/2006

**ACO095** ACO Gala (08/03/2006)
Gama Self Nota: catálogo comercial en fichero PDF adjunto La gama Self de ACO Drain© está destinada a jardines y zonas peatonales así como al uso doméstico. Consta de canales para cargas ligeras cuya sencillez de instalación y peso reducido los convierte en el sistema de drenaje ideal para el bricolaje.

| Código | Descripción | Rendimiento | Precio |
|---|---|---|---|
| ACO0951 | ACO Gala100 - 0.0 | 0 | 0 |
| ACO0952 | ACO Gala100 - 5.0 | 0 | 0 |
| ACO0953 | ACO Gala100 - 10.0 | 0 | 0 |
| ACO0954 | ACO Gala100 - Con pendiente | 0 | 0 |
| ACO0955 | ACO Gala100 - Sumideros (21/03/2006) | 0 | 0 |
| ACO0956 | ACO Gala100 - Rejas | 0 | 0 |
| ACO0957 | ACO Gala100 - Canales 0,5m | 0 | 0 |
| ACO0958 | ACO Gala100 - Accesorios | 0 | 0 |
| ACO0959 | Obras realizadas (08/03/2006) | 0 | 0 |
