# ACO Gala100 - 10.0

- Propiedad del archivo: SOFT S.A.
- Formato: FIEBDC-3/2002
- Programa: Presto 8.91
- Fecha de los precios: 20/03/2006

**ACO0953** ACO Gala100 - 10.0

| Código | Descripción | Rendimiento | Precio |
|---|---|---|---|
| ACO09531 | ACO Gala100 - Acero Galvanizado | 0 | 0 |
| ACO09532 | ACO Gala100 - Fundición | 0 | 0 |
| ACO09533 | ACO Gala100 - Acero Inoxidable (21/03/2006) | 0 | 0 |
