# ACO Brickslot

- Propiedad del archivo: SOFT S.A.
- Formato: FIEBDC-3/2002
- Programa: Presto 8.91
- Fecha de los precios: 08/03/2006

**ACO096** ACO Brickslot
Gama Self Ver documento adjunto en formato *.pdf Sistema de drenaje para zonas peatonales o de aparcamiento. Su tipo de reja favorece la integración del canal en su entorno, siendo visto desde arriba como una simple ranura practicada en el pavimento. Muy útil en zonas de adoquinado o con baldosas, en las cuales, la forma de su ranura hace que sea una solución de gran calidad estética.

| Código | Descripción | Rendimiento | Precio |
|---|---|---|---|
| ACO0962 | ACO Brickslot - Sumidero (22/08/2006) | 0 | 0 |
| ACO0961 | ACO Brickslot - Acero Galvanizado (20/03/2006) | 0 | 0 |
| ACO0963 | ACO Brickslot - Accesorios (25/08/2006) | 0 | 0 |
| ACO0964 | Brickslot Santiago de Compostela | 0 | 0 |
