# ACO Brickslot - Acero Galvanizado

- Propiedad del archivo: SOFT S.A.
- Formato: FIEBDC-3/2002
- Programa: Presto 8.91
- Fecha de los precios: 20/03/2006

**ACO0961** ACO Brickslot - Acero Galvanizado

| Código | Ud | Descripción | Rendimiento | Precio |
|---|---|---|---|---|
| ACO09611 | m | CNL G100-0.0 RJ BRICKSLOT 2MM AºGº | 0 | 70.86 |
| ACO09612 | m | CNL G100-0.0 RJ BRICKSLOT CZ AºGº (24/10/2006) | 0 | 0 |
| ACO09613 | m | CNL G100-0.1 RJ BRICKSLOT AºGº | 0 | 64.44 |
| ACO09614 | m | CNL G100-0.1 RJ BRICKSLOT AºGº REG | 0 | 126.5 |
