# ACO Sport

- Propiedad del archivo: SOFT S.A.
- Formato: FIEBDC-3/2002
- Programa: Presto 8.91
- Fecha de los precios: 08/03/2006

**ACO16** ACO Sport (04/01/2006)
Gama Sport Nota: catálogo comercial en fichero PDF adjunto La gama Sport de ACO© Drain ofrece una gran cantidad de soluciones para el drenaje de instalaciones deportivas, incluyendo canales adaptados para pistas de atletismo y campos de hierba artificial o natural. Esta gama de producto cumple las exigencias de la Federación Internacional de Atletismo (IAAF) así como la norma DIN 18035.

| Código | Descripción | Rendimiento | Precio |
|---|---|---|---|
| ACO162 | ACO Sport - LW100K (04/01/2006) | 0 | 0 |
| ACO163 | ACO Sport - N100 Sport | 0 | 0 |
| ACO164 | ACO Sport - NW100 Ranurado | 0 | 0 |
| ACO165 | ACO Sport - NW100 Ranurado 4cm | 0 | 0 |
| ACO166 | ACO Sport - NW125 abierto | 0 | 0 |
| ACO167 | ACO Sport - NW125 abierto 4cm | 0 | 0 |
| ACO168 | ACO Sport - NW125 Ranurado | 0 | 0 |
| ACO169 | Obras realizadas | 0 | 0 |
| ACO170 | ACO Sport - NW100 | 0 | 0 |
