# ACO Sport - N100 Sport

- Propiedad del archivo: SOFT S.A.
- Formato: FIEBDC-3/2002
- Programa: Presto 8.91
- Fecha de los precios: 20/03/2006

**ACO163** ACO Sport - N100 Sport (08/03/2006)

| Código | Ud | Descripción | Rendimiento | Precio |
|---|---|---|---|---|
| ACO1631 | u | CNL N100 03 SPORT | 0 | 19.91 |
| ACO1632 | u | CNL N100 010 SPORT | 0 | 25.11 |
| ACO1633 | u | CNL N100 020 SPORT | 0 | 28.45 |
| ACO1634 |  | Obra realizada (08/03/2006) | 0 | 0 |
